# Rodungsarbeiten MSM Prüm und Daun
Angebotsaufforderung (GAEB DA XML 3.2, DA83)
Projekt: A21-26-Gehölz
Währung: EUR
Vergabeart: Öffentliche Ausschreibung
Eröffnung: 30.09.2026 11:30:00
Ende der Zuschlagsfrist: 30.10.2026
Ausführungsbeginn: 01.11.2026
Ausführungsende: 01.12.2026
Auftraggeber: LBM Gerolstein, Landesbetrieb Mobilität Gerolstein, LBM Gerolstein,Brunnenstr.1,54568 Gerolstein, Brunnenstraße 1, 54568 Gerolstein, Telefon 06591 818-0, E-Mail lbm@lbm-gerolstein.rlp.de
Erstellt mit: GXML Toolbox V3.3 R20210630, iTWO_64 V12.0.618, 28.08.2026

## 1 Rodungsarbeiten MSM Prüm und Daun
Datum: 28.08.2026

### Bereich 01 MSM Daun

#### Abschnitt 01.01 L16 Kreisgrenze

**01.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**01.01.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**01.01.0003 Waldfläche abholzen ohne Roden Neigung über 1:4*S.Abr.Verwert. AN**
StL-Nr. 2410604011
Waldfläche mit Bäumen bis 0,10 m Durchmesser, gemessen
1,00 m über dem Erdboden, abholzen. Bäume höchstens
0,25 m über dem Erdboden absägen. Wurzelstöcke verbleiben im Boden.
Neigung der Waldfläche steiler als 1:4.
Schlagabraum nach Wahl des AN verwerten.
Menge: 1400,000 m2
Leistungsbereichkatalog: 106

**01.01.0004 Verk.sich. kürzerer Dauer durchf.**
Verkehrssicherung an Arbeitsstellen von kürzerer Dauer
betriebsfertig aufbauen, vorhalten, warten, instand
setzen, betreiben und abbauen. Vorübergehende Verkehrssicherungsmaßnahmen durchführen.
Nach RSA, Regelplan 'C I_5a siehe Anlage'

Nach Verkehrszeichenplan des AG.
Für stationäre Arbeitsstelle.
Bei Tageslicht.
Anfallende Gebühren für verkehrsrechtliche Anordnung
über 100,00 Euro bis 200,00 Euro.
Menge: 2,000 St

#### Abschnitt 01.02 L68 Daun

**01.02.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**01.02.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**01.02.0003 Bäume fällen ohne Roden DU über 0,3-0,5 m*Neigung über 1:4 Holz Verwert. AN*S.Abr.Verwert. AN**
StL-Nr. 241060302111
Bäume fällen, höchstens 0,25 m über dem Erdboden
absägen. Gemessen wird der Durchmesser 1,00 m über dem
Erdboden. Wurzelstöcke roden bzw. ausfräsen wird gesondert vergütet.
Durchmesser über 0,30 bis 0,50 m.
Neigung der Fläche steiler als 1:4.
Gesamtes Holz nach Wahl des AN verwerten.
Schlagabraum nach Wahl des AN verwerten.
Menge: 3,000 St
Leistungsbereichkatalog: 106

**01.02.0004 Bäume fällen ohne Roden DU über 0,5-0,75m*Neigung über 1:4 Holz Verwert. AN*S.Abr.Verwert. AN**
StL-Nr. 241060303111
Bäume fällen, höchstens 0,25 m über dem Erdboden
absägen. Gemessen wird der Durchmesser 1,00 m über dem
Erdboden. Wurzelstöcke roden bzw. ausfräsen wird gesondert vergütet.
Durchmesser über 0,50 bis 0,75 m.
Neigung der Fläche steiler als 1:4.
Gesamtes Holz nach Wahl des AN verwerten.
Schlagabraum nach Wahl des AN verwerten.
Menge: 6,000 St
Leistungsbereichkatalog: 106

**01.02.0005 Bäume fällen ohne Roden DU über 0,75-1 m*Neigung über 1:4 Holz Verwert. AN*S.Abr.Verwert. AN**
StL-Nr. 241060304111
Bäume fällen, höchstens 0,25 m über dem Erdboden
absägen. Gemessen wird der Durchmesser 1,00 m über dem
Erdboden. Wurzelstöcke roden bzw. ausfräsen wird gesondert vergütet.
Durchmesser über 0,75 bis 1,00 m.
Neigung der Fläche steiler als 1:4.
Gesamtes Holz nach Wahl des AN verwerten.
Schlagabraum nach Wahl des AN verwerten.
Menge: 1,000 St
Leistungsbereichkatalog: 106

**01.02.0006 Verk.sich. kürzerer Dauer durchf.**
Verkehrssicherung an Arbeitsstellen von kürzerer Dauer
betriebsfertig aufbauen, vorhalten, warten, instand
setzen, betreiben und abbauen. Vorübergehende Verkehrssicherungsmaßnahmen durchführen.
Nach RSA, Regelplan 'C I_5a siehe Anlage'

Nach Verkehrszeichenplan des AG.
Für stationäre Arbeitsstelle.
Bei Tageslicht.
Anfallende Gebühren für verkehrsrechtliche Anordnung
über 100,00 Euro bis 200,00 Euro.
Menge: 1,000 St

### Bereich 02 SM Arzfeld

#### Abschnitt 02.01 L9 Spielmannsholz

**02.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**02.01.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**02.01.0003 Bäume fällen ohne Roden DU über 0,3-0,5 m*Holz Verwert. AN S.Abr.Verwert. AN**
StL-Nr. 241060302011
Bäume fällen, höchstens 0,25 m über dem Erdboden
absägen. Gemessen wird der Durchmesser 1,00 m über dem
Erdboden. Wurzelstöcke roden bzw. ausfräsen wird gesondert vergütet.
Durchmesser über 0,30 bis 0,50 m.
Gesamtes Holz nach Wahl des AN verwerten.
Schlagabraum nach Wahl des AN verwerten.
Menge: 3,000 St
Leistungsbereichkatalog: 106

**02.01.0004 Bäume fällen ohne Roden DU über 0,5-0,75m*Holz Verwert. AN S.Abr.Verwert. AN**
StL-Nr. 241060303011
Bäume fällen, höchstens 0,25 m über dem Erdboden
absägen. Gemessen wird der Durchmesser 1,00 m über dem
Erdboden. Wurzelstöcke roden bzw. ausfräsen wird gesondert vergütet.
Durchmesser über 0,50 bis 0,75 m.
Gesamtes Holz nach Wahl des AN verwerten.
Schlagabraum nach Wahl des AN verwerten.
Menge: 2,000 St
Leistungsbereichkatalog: 106

**02.01.0005 Verk.sich. kürzerer Dauer durchf.**
Verkehrssicherung an Arbeitsstellen von kürzerer Dauer
betriebsfertig aufbauen, vorhalten, warten, instand
setzen, betreiben und abbauen. Vorübergehende Verkehrssicherungsmaßnahmen durchführen.
Nach RSA, Regelplan 'C I_5a siehe Anlage'

Nach Verkehrszeichenplan des AG.
Für stationäre Arbeitsstelle.
Bei Tageslicht.
Anfallende Gebühren für verkehrsrechtliche Anordnung
über 100,00 Euro bis 200,00 Euro.
Menge: 1,000 St

*Hinweis: Verkehrssicherung*
Die Verkehrssicherung wird durch die Straßenmeisterei Arzfeld durchgeführt. Die Maßnahme wird in einer Vollsperrung durchgeführt.
Die Arbeitsdauer darf 1 Tage nicht überschreiten.

#### Abschnitt 02.02 K96 Burscheid

**02.02.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**02.02.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**02.02.0003 Bäume fällen ohne Roden DU über 0,3-0,5 m*Neigung über 1:4 Holz Verwert. AN*S.Abr.Verwert. AN**
StL-Nr. 241060302111
Bäume fällen, höchstens 0,25 m über dem Erdboden
absägen. Gemessen wird der Durchmesser 1,00 m über dem
Erdboden. Wurzelstöcke roden bzw. ausfräsen wird gesondert vergütet.
Durchmesser über 0,30 bis 0,50 m.
Neigung der Fläche steiler als 1:4.
Gesamtes Holz nach Wahl des AN verwerten.
Schlagabraum nach Wahl des AN verwerten.
Menge: 2,000 St
Leistungsbereichkatalog: 106

**02.02.0004 Bäume fällen ohne Roden DU über 0,5-0,75m*Neigung über 1:4 Holz Verwert. AN*S.Abr.Verwert. AN**
StL-Nr. 241060303111
Bäume fällen, höchstens 0,25 m über dem Erdboden
absägen. Gemessen wird der Durchmesser 1,00 m über dem
Erdboden. Wurzelstöcke roden bzw. ausfräsen wird gesondert vergütet.
Durchmesser über 0,50 bis 0,75 m.
Neigung der Fläche steiler als 1:4.
Gesamtes Holz nach Wahl des AN verwerten.
Schlagabraum nach Wahl des AN verwerten.
Menge: 1,000 St
Leistungsbereichkatalog: 106

### Bereich 03 SM Gerolstein

#### Abschnitt 03.01 B421 Jünkerath-Birgel

**03.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**03.01.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**03.01.0003 Bäume fällen ohne Roden DU über 0,1-0,3 m*Neigung über 1:4 Holz Verwert. AN*S.Abr.Verwert. AN**
StL-Nr. 241060301111
Bäume fällen, höchstens 0,25 m über dem Erdboden
absägen. Gemessen wird der Durchmesser 1,00 m über dem
Erdboden. Wurzelstöcke roden bzw. ausfräsen wird gesondert vergütet.
Durchmesser über 0,10 bis 0,30 m.
Neigung der Fläche steiler als 1:4.
Gesamtes Holz nach Wahl des AN verwerten.
Schlagabraum nach Wahl des AN verwerten.
Menge: 21,000 St
Leistungsbereichkatalog: 106

**03.01.0004 Bäume fällen ohne Roden DU über 0,3-0,5 m*Neigung über 1:4 Holz Verwert. AN*S.Abr.Verwert. AN**
StL-Nr. 241060302111
Bäume fällen, höchstens 0,25 m über dem Erdboden
absägen. Gemessen wird der Durchmesser 1,00 m über dem
Erdboden. Wurzelstöcke roden bzw. ausfräsen wird gesondert vergütet.
Durchmesser über 0,30 bis 0,50 m.
Neigung der Fläche steiler als 1:4.
Gesamtes Holz nach Wahl des AN verwerten.
Schlagabraum nach Wahl des AN verwerten.
Menge: 66,000 St
Leistungsbereichkatalog: 106

**03.01.0005 Bäume fällen ohne Roden DU über 0,5-0,75m*Neigung über 1:4 Holz Verwert. AN*S.Abr.Verwert. AN**
StL-Nr. 241060303111
Bäume fällen, höchstens 0,25 m über dem Erdboden
absägen. Gemessen wird der Durchmesser 1,00 m über dem
Erdboden. Wurzelstöcke roden bzw. ausfräsen wird gesondert vergütet.
Durchmesser über 0,50 bis 0,75 m.
Neigung der Fläche steiler als 1:4.
Gesamtes Holz nach Wahl des AN verwerten.
Schlagabraum nach Wahl des AN verwerten.
Menge: 9,000 St
Leistungsbereichkatalog: 106

**03.01.0006 Verk.sich. kürzerer Dauer durchf.**
Verkehrssicherung an Arbeitsstellen von kürzerer Dauer
betriebsfertig aufbauen, vorhalten, warten, instand
setzen, betreiben und abbauen. Vorübergehende Verkehrssicherungsmaßnahmen durchführen.
Nach RSA, Regelplan 'C I_5_Blinker siehe Anlage'

Nach Verkehrszeichenplan des AG.
Für stationäre Arbeitsstelle.
Bei Tageslicht.
Anfallende Gebühren für verkehrsrechtliche Anordnung
über 100,00 Euro bis 200,00 Euro.
Menge: 2,000 St

#### Abschnitt 03.02 B421 Stadtkyll-Jünkerath

**03.02.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**03.02.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**03.02.0003 Bäume fällen ohne Roden DU über 0,1-0,3 m*Neigung über 1:4 Holz Verwert. AN*S.Abr.Verwert. AN**
StL-Nr. 241060301111
Bäume fällen, höchstens 0,25 m über dem Erdboden
absägen. Gemessen wird der Durchmesser 1,00 m über dem
Erdboden. Wurzelstöcke roden bzw. ausfräsen wird gesondert vergütet.
Durchmesser über 0,10 bis 0,30 m.
Neigung der Fläche steiler als 1:4.
Gesamtes Holz nach Wahl des AN verwerten.
Schlagabraum nach Wahl des AN verwerten.
Menge: 20,000 St
Leistungsbereichkatalog: 106

**03.02.0004 Bäume fällen ohne Roden DU über 0,3-0,5 m*Neigung über 1:4 Holz Verwert. AN*S.Abr.Verwert. AN**
StL-Nr. 241060302111
Bäume fällen, höchstens 0,25 m über dem Erdboden
absägen. Gemessen wird der Durchmesser 1,00 m über dem
Erdboden. Wurzelstöcke roden bzw. ausfräsen wird gesondert vergütet.
Durchmesser über 0,30 bis 0,50 m.
Neigung der Fläche steiler als 1:4.
Gesamtes Holz nach Wahl des AN verwerten.
Schlagabraum nach Wahl des AN verwerten.
Menge: 20,000 St
Leistungsbereichkatalog: 106

**03.02.0005 Verk.sich. kürzerer Dauer durchf.**
Verkehrssicherung an Arbeitsstellen von kürzerer Dauer
betriebsfertig aufbauen, vorhalten, warten, instand
setzen, betreiben und abbauen. Vorübergehende Verkehrssicherungsmaßnahmen durchführen.
Nach RSA, Regelplan 'C I_5_Blinker siehe Anlage'

Nach Verkehrszeichenplan des AG.
Für stationäre Arbeitsstelle.
Bei Tageslicht.
Anfallende Gebühren für verkehrsrechtliche Anordnung
über 100,00 Euro bis 200,00 Euro.
Menge: 1,000 St

#### Abschnitt 03.03 L30 Fleringen-Wallersheim

**03.03.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**03.03.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**03.03.0003 Bäume fällen ohne Roden DU über 0,5-0,75m*Neigung über 1:4 Holz Verwert. AN*S.Abr.Verwert. AN**
StL-Nr. 241060303111
Bäume fällen, höchstens 0,25 m über dem Erdboden
absägen. Gemessen wird der Durchmesser 1,00 m über dem
Erdboden. Wurzelstöcke roden bzw. ausfräsen wird gesondert vergütet.
Durchmesser über 0,50 bis 0,75 m.
Neigung der Fläche steiler als 1:4.
Gesamtes Holz nach Wahl des AN verwerten.
Schlagabraum nach Wahl des AN verwerten.
Menge: 4,000 St
Leistungsbereichkatalog: 106

**03.03.0004 Verk.sich. kürzerer Dauer durchf.**
Verkehrssicherung an Arbeitsstellen von kürzerer Dauer
betriebsfertig aufbauen, vorhalten, warten, instand
setzen, betreiben und abbauen. Vorübergehende Verkehrssicherungsmaßnahmen durchführen.
Nach RSA, Regelplan 'C I_5a siehe Anlage'

Nach Verkehrszeichenplan des AG.
Für stationäre Arbeitsstelle.
Bei Tageslicht.
Anfallende Gebühren für verkehrsrechtliche Anordnung
über 100,00 Euro bis 200,00 Euro.
Menge: 1,000 St

#### Abschnitt 03.04 L24 Mürlenbach

**03.04.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**03.04.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**03.04.0003 Bäume fällen ohne Roden DU über 0,3-0,5 m*Neigung über 1:4 Holz Verwert. AN*S.Abr.Verwert. AN**
StL-Nr. 241060302111
Bäume fällen, höchstens 0,25 m über dem Erdboden
absägen. Gemessen wird der Durchmesser 1,00 m über dem
Erdboden. Wurzelstöcke roden bzw. ausfräsen wird gesondert vergütet.
Durchmesser über 0,30 bis 0,50 m.
Neigung der Fläche steiler als 1:4.
Gesamtes Holz nach Wahl des AN verwerten.
Schlagabraum nach Wahl des AN verwerten.
Menge: 5,000 St
Leistungsbereichkatalog: 106

**03.04.0004 Bäume fällen ohne Roden DU über 0,5-0,75m*Neigung über 1:4 Holz Verwert. AN*S.Abr.Verwert. AN**
StL-Nr. 241060303111
Bäume fällen, höchstens 0,25 m über dem Erdboden
absägen. Gemessen wird der Durchmesser 1,00 m über dem
Erdboden. Wurzelstöcke roden bzw. ausfräsen wird gesondert vergütet.
Durchmesser über 0,50 bis 0,75 m.
Neigung der Fläche steiler als 1:4.
Gesamtes Holz nach Wahl des AN verwerten.
Schlagabraum nach Wahl des AN verwerten.
Menge: 1,000 St
Leistungsbereichkatalog: 106

**03.04.0005 Verk.sich. kürzerer Dauer durchf.**
Verkehrssicherung an Arbeitsstellen von kürzerer Dauer
betriebsfertig aufbauen, vorhalten, warten, instand
setzen, betreiben und abbauen. Vorübergehende Verkehrssicherungsmaßnahmen durchführen.
Nach RSA, Regelplan 'C I_5_Blinker siehe Anlage'

Nach Verkehrszeichenplan des AG.
Für stationäre Arbeitsstelle.
Bei Tageslicht.
Anfallende Gebühren für verkehrsrechtliche Anordnung
über 100,00 Euro bis 200,00 Euro.
Menge: 1,000 St

*Hinweis: Verkerhssicherung*
Die Verkehrssicherung wird durch die SM Gerolstein durchgeführt.Die Maßnahme wird in einer Vollsperrung durchgeführt.
Die Arbeitsdauer darf 1 Tage nicht überschreiten.

#### Abschnitt 03.05 K67 Jünkerath Bauhof

**03.05.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**03.05.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**03.05.0003 Bäume fällen ohne Roden DU über 0,1-0,3 m*Neigung über 1:4 Holz Verwert. AN*S.Abr.Verwert. AN**
StL-Nr. 241060301111
Bäume fällen, höchstens 0,25 m über dem Erdboden
absägen. Gemessen wird der Durchmesser 1,00 m über dem
Erdboden. Wurzelstöcke roden bzw. ausfräsen wird gesondert vergütet.
Durchmesser über 0,10 bis 0,30 m.
Neigung der Fläche steiler als 1:4.
Gesamtes Holz nach Wahl des AN verwerten.
Schlagabraum nach Wahl des AN verwerten.
Menge: 10,000 St
Leistungsbereichkatalog: 106

**03.05.0004 Bäume fällen ohne Roden DU über 0,3-0,5 m*Neigung über 1:4 Holz Verwert. AN*S.Abr.Verwert. AN**
StL-Nr. 241060302111
Bäume fällen, höchstens 0,25 m über dem Erdboden
absägen. Gemessen wird der Durchmesser 1,00 m über dem
Erdboden. Wurzelstöcke roden bzw. ausfräsen wird gesondert vergütet.
Durchmesser über 0,30 bis 0,50 m.
Neigung der Fläche steiler als 1:4.
Gesamtes Holz nach Wahl des AN verwerten.
Schlagabraum nach Wahl des AN verwerten.
Menge: 40,000 St
Leistungsbereichkatalog: 106

**03.05.0005 Bäume fällen ohne Roden DU über 0,5-0,75m*Neigung über 1:4 Holz Verwert. AN*S.Abr.Verwert. AN**
StL-Nr. 241060303111
Bäume fällen, höchstens 0,25 m über dem Erdboden
absägen. Gemessen wird der Durchmesser 1,00 m über dem
Erdboden. Wurzelstöcke roden bzw. ausfräsen wird gesondert vergütet.
Durchmesser über 0,50 bis 0,75 m.
Neigung der Fläche steiler als 1:4.
Gesamtes Holz nach Wahl des AN verwerten.
Schlagabraum nach Wahl des AN verwerten.
Menge: 10,000 St
Leistungsbereichkatalog: 106
